# Corkment
Leistungsbeschreibung (GAEB 90, DA81)
Währung: EUR

## Leistungsverzeichnis
Datum: 10.05.12

### Bereich 1 Linoleum auf Corkment

*Hinweis*
Technische Anforderungen an Bodenbelagkonstruktion aus
Linoleum auf Corkment:

mit werkseitigem Topshield 2 -Oberflächenschutz,
bestehend aus Primer und Finish, doppelt UV-vernetzt
antistatisch, Aufladungsspannung im Begehversuch
gemäß DIN 54345-2 und DIN EN 1815 max. 2 kV,
geeignet für Klassen 23/34 nach DIN EN 685
Trittschallverbesserungsmaß DIN EN ISO 140-8: 14 dB,
geeignet für Stuhlrollen DIN EN 12529 Typ W,
Brandverhalten DIN 4102-1 Klasse B1,
Brandverhalten EN 13501-1 Klasse Cfl-s1,
brandtoxikologisch unbedenklich,
entspricht den Anforderungen des Naturplus e.V.,
korkmehlfreie Nutzschicht,
beständig gegen Öle, Fette und Zigarettenglut.

**1.1 Unterlagbahnen Corkment 2,0mm**
Unterlage aus Korkmentbahnen DIN EN 12455,
Resteindruck kleiner gleich 0,3 mm,
Dicke 2 mm,
als Unterlage für Forbo Linoleum,
auf ganzflächig gespachtelten Untergrund mit der
Juteseite nach oben kleben,
Erzeugnis Forbo Corkment
oder gleichwertiger Art,

Erzeugnis

...........................................
vom Bieter einzutragen
Menge: 0,000 m2

**1.2 Bodenbelag Linoleum auf Corkment 2,5mm**
Bodenbelag aus Linoleum DIN EN 548,
Einstufung DIN EN 685 Klasse 34
(gewerblicher Bereich, sehr starke Beanspruchung),
Dicke 2,5 mm,
in Bahnen,
Bahnenbreite 200 cm,
marmoriert,
Farbton nach Wahl des AG aus der Standardkollektion,
auf vollflächig geklebte Korkmentunterlage DIN EN 12455
kleben,
Erzeugnis des Belages Forbo Marmoleum,
Farbe ........
oder gleichwertiger Art,

Erzeugnis

.......................................................
vom Bieter einzutragen

Erzeugnis/Typ des Klebstoffes

.......................................................
vom Bieter einzutragen.
Menge: 0,000 m2

**1.3 Unterlagbahnen Corkment 3,2mm**
Unterlage aus Korkmentbahnen DIN EN 12455,
Resteindruck kleiner gleich 0,4 mm,
Dicke 3,2 mm,
als Unterlage für Forbo Linoleum,
auf ganzflächig gespachtelten Untergrund mit der
Juteseite nach oben kleben,
Erzeugnis Forbo Corkment
oder gleichwertiger Art,

Erzeugnis

...........................................
vom Bieter einzutragen
Menge: 0,000 m2

**1.4 Bodenbelag Linoleum auf Corkment 3,2mm**
Bodenbelag aus Linoleum DIN EN 548,
Einstufung DIN EN 685 Klasse 34
(gewerblicher Bereich, sehr starke Beanspruchung),
Dicke 3,2 mm,
in Bahnen,
Bahnenbreite 200 cm,
marmoriert,
Farbton nach Wahl des AG aus der Standardkollektion,
auf vollflächig geklebte Korkmentunterlage DIN EN 12455
kleben,
Erzeugnis des Belages Forbo Marmoleum,
Farbe ........
oder gleichwertiger Art,

Erzeugnis

.......................................................
vom Bieter einzutragen

Erzeugnis/Typ des Klebstoffes

.......................................................
vom Bieter einzutragen.
Menge: 0,000 m2

### Bereich 2 Linoleum auf Corkment mit B1-Einstufung

*Hinweis*
Technische Anforderungen an Bodenbelagkonstruktion aus
Linoleum auf Corkment:

mit werkseitigem Topshield 2 -Oberflächenschutz,
bestehend aus Primer und Finish, doppelt UV-vernetzt
antistatisch, Aufladungsspannung im Begehversuch
gemäß DIN 54345-2 und DIN EN 1815 max. 2 kV,
geeignet für Klassen 23/34 nach DIN EN 685
Trittschallverbesserungsmaß DIN EN ISO 140-8: 14 dB,
geeignet für Stuhlrollen DIN EN 12529 Typ W,
Brandverhalten DIN 4102-1 Klasse B1,
Brandverhalten EN 13501 Klasse Cfl-s1,
ein entsprechender Nachweis der Einstufung der
Brandeigenschaften des Belagsaufbaus ist vom Bieter
vorzulegen,
brandtoxikologisch unbedenklich,
entspricht den Anforderungen des Naturplus e.V.,
korkmehlfreie Nutzschicht,
beständig gegen Öle, Fette und Zigarettenglut.

**2.1 Unterlagbahnen Corkment 2,0mm**
Unterlage aus Korkmentbahnen DIN EN 12455,
Resteindruck kleiner gleich 0,3 mm,
Dicke 2 mm,
als Unterlage für Forbo Linoleum,
auf ganzflächig gespachtelten Untergrund mit der
Juteseite nach oben kleben,
Erzeugnis Forbo Corkment,
oder gleichwertiger Art,

Erzeugnis

...........................................
vom Bieter einzutragen
Menge: 0,000 m2

**2.2 Bodenbelag Linoleum auf Corkment 2,5mm**
Bodenbelag aus Linoleum DIN EN 548,
Einstufung DIN EN 685 Klasse 34
(gewerblicher Bereich, sehr starke Beanspruchung),
Dicke 2,5 mm,
in Bahnen,
Bahnenbreite 200 cm,
marmoriert,
Farbton nach Wahl des AG aus der Standardkollektion,
auf vollflächig geklebte Corkmentunterlage DIN EN 12455
kleben,
Erzeugnis des Belages Forbo Marmoleum,
Farbe ........
oder gleichwertiger Art,

Erzeugnis

.......................................................
vom Bieter einzutragen

Erzeugnis/Typ des Klebstoffes

Greenstar 611, Forbo Erfurt.
Menge: 0,000 m2

**2.3 Bodenbelag Linoleum auf Corkment 2,5mm**
Bodenbelag aus Linoleum DIN EN 548,
Einstufung DIN EN 685 Klasse 34
(gewerblicher Bereich, sehr starke Beanspruchung),
Dicke 2,5 mm,
in Bahnen,
Bahnenbreite 200 cm,
marmoriert,
Farbton nach Wahl des AG aus der Standardkollektion,
auf vollflächig geklebte Corkmentunterlage DIN EN 12455
kleben,
Erzeugnis des Belages Forbo Artoleum,
Farbe ........
oder gleichwertiger Art,

Erzeugnis

.......................................................
vom Bieter einzutragen

Erzeugnis/Typ des Klebstoffes

Greenstar 611, Forbo Erfurt.
Menge: 0,000 m2

USt %: 19,00
